# Schlosserarbeiten
Angebotsaufforderung (GAEB 90, DA83)
Währung: EUR

## Schlosserarbeiten
Datum: 19.03.24

*Hinweis*
A) A LLGEMEINE VORBEMERKUNGEN
===========================================

A 1 ) ALLGEMEINES
Dem Leistungsverzeichnis liegen die " Z usätzliche
Vertragsbedingungen für die Ausführung von
Bauleistungen ( Z - V OB / B ) " d er Covivio
Immobilien GmbH in
der aktuellen Fassung zugrunde.
Für sich auf dieses Leistungsverzeichnis beziehende
Beauftragungen gelten die Vertragsbedingungen in
j edem Einzelfall als vereinbart . Sofern zukünftig als
Ersatz für
die aktuell gültigen Z - V OB / B mit dem
Auftragnehmer ( A N ) n eue Z - V OB / B vereinbart
werden, g
elten für nach Gültigkeitsbeginn die neuen Z- VOB / B
beauftragte Leistungen ausschließlich die neuen Z- VOB
/ B .
Für nach diesem Einheitspreisabkommen ausgeführte
Leistungen gelten, e rgänzend zur den jeweiligen
Leistungsbeschreibungen der einzelnen Positionen, b ei
evtl . W
idersprüchen in nachfolgend genannter
Reihenfolge, folgende Bedingungen:
1. d iese " " A llgemeine Vorbemerkungen" " ( A), 2. d
ie sich
anschließenden " " Allgemeine technische
Vorbemerkungen" " (
B ),
3. d ie sich anschließenden " " B esondere technische
Vorbemerkungen" " ( f ür dieses Gewerk ) ( C ),
4. d ie "" Z usätzliche Vertragsbedingungen für die
Ausführung
von Bauleistungen Z- VOB / B " " ,
5. B austellenordnung der Covivio Immobilien GmbH in
der
j eweils gültigen Fassung.
Mit erhalt der Bestellung erklärt der Auftragnehmer,
dass von
i hm sämtliche gesetzlichen, b ehördlichen und
berufgenossenschaftlichen Auflagen erfüllt werden, d ie
zur
Ausführung der Leistungen erforderlich sind .
Es dürfen nur solche Materialien verwendet werden,
über die
der Auftragnehmer das uneingeschränkte
Eigentumsrecht besitzt und die vollkommen frei von
Rechten
Dritter sind.
Für die Ausführung der Arbeiten ist Fachpersonal in
ausreichender Zahl einzusetzen.
Hierbei ist darauf zu achten, dass für die Ausführung
sämtlicher
Arbeiten unsere Baustellenordnung in der
j eweils gültigen Fassung zu beachten ist, d ie dem
ausführenden Fachpersonal in geeigneter Form zur
Kenntnis zu geben ist.
Der Einsatz von Subunternehmern ist lediglich in
schriftlicher
Absprache mit dem Auftraggeber erlaubt .
A 2 ) K UNDENDIENST
Die Arbeiten werden z. T . i n bewohnten Häusern
ausgeführt.
Der Auftraggeber ( A G) e rwartet vom AN tatkräftige
Unterstützung bei den Bemühungen, b erechtigten
Mieterwünschen zu entsprechen. D azu gehören
insbesondere
folgende Verpflichtungen :
1) A lle Handwerker /M itarbeiter des AN haben die
Verpflichtung, K unden ( M ietern ) h öflich und
hilfsbereit zu
begegnen. I n Gesprächen mit den Mietern ist das
Bemühen
von Covivio Immobilien, u m einen verbesserten
Kundendienst herauszustellen .
2) D ie Mieter sind rechtzeitig vor Durchführung der
Reparaturarbeiten zu verständigen, g gf . d urch
Aushang
i m Treppenhaus oder auch individuelle
Terminvereinbarung mit
dem einzelnen Mieter .
3) R eparaturen sind sofort, s pätestens innerhalb von
2
Arbeitstagen nach Beauftragung, durchzuführen.
Sofern die Frist aus Gründen, d ie der AN nicht zu
vertreten hat,
nicht einzuhalten ist, i st der AG unverzüglich
zu unterrichten .
4) S oweit persönliche Schutzausstattung ( PSA ) e
rforderlich
i st, hierzu zählen auch Artikel zur Wahrung der
Notwendigkeiten im Rahmen eines erhöhten
Infektionsschutzes
, s ind diese entsprechend den gesetzlichen
Anforderungen bzw. d er situativen Notwendigkeit immer
einzusetzen.
5) M öbel und sonstiges Mietereigentum, B odenflächen
und
angrenzende Bauteile etc . i m Bereich der
auszuführenden Arbeiten sind durch Folie, evtl . S
chaltafeln
oder Ähnliches zu schützen.
A 3 ) P REISE
Soweit und sobald Überschreitungen absehbar sind, i st
hierüber der Abteilung Einkauf des AG ein
schriftliches Angebot einzureichen und eine gesonderte
Vereinbarung zu treffen.
In den Einheitspreisen sind sämtliche Kosten, wie Lohn-
,
Material - u nd Nebenkosten, hierzu gehören auch
erforderliche Hygieneschutzartikel, e nthalten, i
nsbesondere
auch:
1) K oordination / Terminabsprache( n ) m it dem ( den
) M ieter
( n ) / K undenbetreuer ( n ) / B auleiter ( n )
2) s ämtliche Fahrt- u nd Transportkosten,
3) s ämtliche tariflichen Zulagen wie z. B. S chmutz- u
nd
Staubzulagen, Z ulagen für ekelerregende
Arbeiten etc . ,
4) d ie Gestellung, V orhaltung und spurlose Entfernung
aller
erforderlichen Gerüste und Absperrungen ( ggf .
auch Warnschilder ) b is zu einer Höhe der Arbeitsbühne
von 2
m ; die Mitbenutzung der Gerüste ist allen mit
Reparaturarbeiten beschäftigten Firmen kostenlos zu
gestatten,
5) B efestigungsmittel aller Art ; Hilfsstoffe wie
Nägel, B
i ndedraht und Kleinmaterial sowie alle Baustoffe, die
zur kompletten Erstellung der Leistung erforderlich
sind,
6) d ie Abdeckung von Einrichtungsgegenständen zum
Schutz
vor Beschädigung und Verschmutzung
7) d as, g gf . t ägliche, Säubern der Arbeitsstelle ;
hierzu gehört
auch die Beseitigung von Verunreinigungen des
Treppenhauses und/ o der der Hauszuwegungen,
8) d er Ausbau und Abtransport sowie die ordnungsgemäße
Entsorgung, e inschließlich Kippgebühren,
sämtlichen Bauschutts und aller alter, schadhafter
Teile . T eile
, für die sich der AG eine generelle oder
einzelfallbezogene Prüfung vorbehalten hat, sind bis zu
diesem
Zeitpunkt, l ängstens jedoch für die Dauer von
10 Wochen, vom AN vorzuhalten und dürfen erst danach
entsorgt werden .
9) A lle weiteren Nebenleistungen, d ie zur Erfüllung
der in den
Leistungspositionen beschriebenen
Hauptleistungen, u nter Beachtung aller einschlägigen
Vorschriften, e rforderlich sind, i m EPA aber nicht
gesondert aufgeführt sind.
Erforderliche Zusatzleistungen, d ie in den
nachfolgenden
Leistungspositionen nicht enthalten sind, s ind als
Nachtrag dem zuständigen Bauleiter vor Ausführung zur
Genehmigung aufzugeben. D ie Preise für derartige
Zusatzleistungen sind auf der Kalkulationsbasis des
Leistungsverzeichnisses zu kalkulieren. D iese
Positionen sind so ausreichend und umfassend zu
beschreiben,
d ass sowohl eine sachlich- f achliche als
auch eine kalkulatorische Nachprüfung durch den
Auftraggeber
gewährleistet ist, h ierzu gehört insbesondere
die Angabe der verfahrenen Stunden.
Die Einheitspreise sind Nettopreise. Sie gelten
zuzüglich der
zum jeweiligen Leistungserbringungszeitpunkt
gültigen Mehrwertsteuer.
A 4 ) A BRECHNUNG
Maßgebend für die Abrechnung ist das nach
Fertigstellung der
Arbeiten durch den Auftragnehmer zu
nehmende Aufmaß, s owie die Bestätigung des
zuständigen
Bauleiters, d ass die Leistungen durchgeführt
wurden.
Das testierte Aufmaß bzw . die Bestätigung ist vom
Auftragnehmer mit der Schlussrechnung einzureichen.
Der Auftraggeber ist berechtigt, jederzeit ein
gemeinsames
Aufmaß zu verlangen.
A 5 ) N achhaltigkeit
Als eines der führenden Wohnungsunternehmen sehen wir
uns
mit unseren Partnern in der Verantwortung
i m Thema Nachhaltigkeit : E s ist unsere Pflicht, W
i rtschaftlichkeit, U mweltverträglichkeit und
Lebensqualität
miteinander in Einklang zu bringen . Dazu gehört
selbstverständlich auch, das Klima zu schützen,
Ressourcen
effizient zu nutzen und den Menschen ein angenehmes
Lebensumfeld zu gestalten. D azu möchten wir
beitragen mit unserem Denken und Handeln, m it den
verwendeten Produkten und Lösungen.
Dabei geben wir innerhalb unseres
Leistungsverzeichnisses
dementsprechend umweltverträgliche Produkte
als Standard vor und verweisen auf die sachgemäße
Handhabung und Entsorgung im Rahmen der von uns
beauftragten Arbeiten.
A 6 ) S ONSTIGES
Die in diesen Bedingungen festgelegten Pflichten hat
der AN
j edem Dritten aufzuerlegen, dessen er sich zur
Erfüllung dieser Pflichten bedient .
Das Leistungsverzeichnis darf weder ganz noch teilweise
in
irgendeiner Form Dritten entgeltlich oder
unentgeltlich zugänglich gemacht werden .

*Hinweis*
B) A LLGEMEINE TECHNISCHE VORBEMERKUNGEN
=======================================================

B 1 ) ALLGEMEINES
Für Lieferung und Ausführung gelten neben dem
Leistungsverzeichnis :
1. d ie neuesten DIN- Vorschriften, VDE - u nd VDI- R
ichtlinien
2. d ie Vorschriften der zuständigen Behörden ( z. B .
B auaufsicht, G ewerbeaufsicht, B randverhütung, T ÜV,
Berufsgenossenschaften und Versorgungsbetriebe,
3. d ie Bestimmungen der Gerüstbauordnung
4. D ie Festlegungen des jeweiligen
Werkstoffherstellers. D ie Werkstoffe müssen den
geforderten
Bedingungen der Leistungsbeschreibung entsprechen.
B 2 ) FACHSPEZIFISCHE NACHWEISE
Fachspezifische Nachweise, z. B. f ür den Umgang mit
Asbest, P AK, und dergleichen, sind auf Anforderung
des (A G ) j ederzeit und umgehend zu erbringen.
Bei wesentlichen Änderungen z . B. Ausscheiden eines
befähigten Mitarbeiters oder Auslaufen eines
befristeten Nachweises ( z . B. Schweißnachweis) ist
der AN verpflichtet, dies unverzüglich beim ( A G )
schriftlich anzuzeigen und ggf. angebotene Aufträge
abzulehnen. E benso sind die jeweils gültigen
Unfallverhütungsvorschriften zu beachten und unbedingt
einzuhalten.
B 3 ) GEBÄUDESCHÄDEN
Falls dem Auftragnehmer bei der Durchführung der
Arbeiten weitere Gebäudeschäden bekannt werden ( a uch
an anderen Gewerken), s o hat er den zuständigen
Bauleiter des Auftraggebers hierüber umgehend zu
unterrichten.
B 4 ) LAGER - UND ABSTELLFLÄCHEN
Die Errichtung von Lager - u nd Arbeitsplätzen ist mit
der jeweiligen Bauleitung vorher abzustimmen.
Baustoffe und Bauteile dürfen nicht in den
Treppenhäusern und / oder auf anderen Verkehrsflächen
gelagert
werden.
Bauschutt darf grundsätzlich nicht im Gebäude gelagert
werden.
B 5 ) BEDINGUNGEN FÜR DIE ENTSORGUNG VON ABFÄLLEN
Der Auftragnehmer ist verpflichtet, die beim
Auftraggeber anfallenden Abfälle ordnungsgemäß und
sofort zu
entsorgen . Zu diesem Zweck hat er die einschlägigen
Gesetze, V erordnungen und sonstigen
öffentlichrechtlichen
Vorschriften z. B . d as Kreislaufwirtschafts - u nd
Abfallgesetz - einzuhalten. Eine Zwischenlagerung
von Abfällen ist nicht gestattet.
Sollten die für den Transport und die Entsorgung
erforderlichen Genehmigungen erlöschen, i st dies dem
Auftraggeber unverzüglich schriftlich mitzuteilen. M it
Übernahme der Abfälle durch den Auftragnehmer gehen
Eigentum, G efahr, Verkehrssicherungspflicht und
öffentlich- rechtliche Verantwortung auf diesen über .
Der Auftraggeber behält sich vor, z u prüfen, ob der
Auftragnehmer seinen Pflichten nachgekommen ist.
Hierzu kann der Auftraggeber Einsicht nehmen in die vom
Auftragnehmer nach öffentlich - rechtlichen
Vorschriften zu führenden Nachweisbücher und in den
Genehmigungsbescheid der angefahrenen
Abfallentsorgungsanlage, d essen Vorlage der
Auftragnehmer zu bewirken hat.
Der Auftragnehmer hat zur Abdeckung aller - s owohl
seiner als auch die des Auftraggebers sich aus der
Abfallbeseitigung ergebenden Haftungsrisiken unter
Einschluss des Gewässerschäden- H aftungsrisikos - auf
seine Kosten eine Haftpflichtversicherung in
ausreichender Höhe für Personen- , Sach - u nd
Vermögensschäden abzuschließen und dem Auftraggeber den
Abschluss auf Verlangen nachzuweisen.
Diese Regelung lässt die Haftung des Auftragnehmers
unberührt .
B 6 ) BAUSTOFFE UND EINBAUTEILE
Sämtliche Baustoffe und Einbauteile müssen hinsichtlich
ihrer Art und ihrer Verarbeitung den bei Ausführung
aktuellen DIN- Vorschriften und sonstigen anerkannten
bautechnischen Richtlinien entsprechen . In der Regel
sind gütegeschützte Baustoffe und Einbauteile zu
verwenden. D er Auftraggeber kann einen Gütenachweis
für
diese Materialien verlangen. Wenn nicht gütegeschützte
Baustoffe oder Einbauteile angeboten oder
eingebaut werden, hat der Auftragnehmer auf seine
Kosten den Gütenachweis zu erbringen. Der
Auftraggeber ist berechtigt, die Verwendung nicht
normengerechter oder ungeeignet erscheinender
Materialien abzulehnen. D er Auftraggeber ist in
begründeten Fällen berechtigt, Materialproben zu
entnehmen
und prüfen zu lassen.
B 7 ) SCHADSTOFFE . I NSBESONDERE ASBEST
Bekanntlich wurde bis in die 1 990e r Jahre hinein
Asbest als bevorzugter Baustoff bei Errichtung von
Gebäuden verwendet. A sbest war nicht nur als Baustoff
in Beton eingebunden . Er fand auch Verwendung
z. B . i n speziellen Klebern für Fliesen oder anderen
Bodenbelägen oder in den zu verwendeten Bauteilen
selbst.
Wir gehen davon aus, d ass Ihnen als Handwerksfirma
zwar grundsätzlich die abstrakte Gefahr einer
Asbestkontamination bewusst ist, m öchten Sie jedoch
nochmals in Bezug auf den Umgang mit Asbest
sensibilisieren.
Bei sämtlichen Arbeiten an Asbestprodukten, w ie z. B .
b ohren, s ägen, s chneiden oder herausreißen, k önnen
Asbestfasern freigesetzt werden, d ie, b ei
ungesichertem Umgang, i m schlimmsten Falle zu einer
schweren
Lungenerkrankung der tätigen Personen, also auch Ihren
Mitarbeitern, f ühren können.
Aus diesem Grunde hat der Gesetzgeber auch gemäß TRGS
519 (T echnische Regeln für Gefahrstoffe )
verfügt, dass nur zugelassene Fachbetriebe, d ie über
die entsprechende Sachkunde verfügen, asbesthaltige
Materialien entfernen und entsorgen dürfen .
Bei sämtlichen Arbeiten ist daher immer kritisch zu
prüfen, o b Bauteile Asbest enthalten könnten und im
Verdachtsfall, v or Ausführung von Arbeiten, u nsere
Bauleitung zu Rate zu ziehen, um mögliche
Gesundheitsgefährdungen Ihrer Mitarbeiter und unserer
Mieter zu verhindern .

*Hinweis*
Bauvorhaben:

Bauvorhaben:  Kaiserwerther Straße 107-111
  47249 Duisburg

GEWERK : Schlosserarbeiten

Für Angebot, Lieferung Ausführung und Abrechnung gelten
neben dem Leistungsverzeichnis

die "ZUÄTZLICHE TECHNISCHEN VORSCHRIFTEN"

bei Gerüstgestellung durch den Auftragnehmer die
Bestimmungen der Gerüstbauordnung.

VOB Teil C, DIN 18299  Allgemeine Regelungen für
Bauarbeiten jeder Art

VOB Teil C, DIN 18360  Metallbauarbeiten,
Schlosserarbeiten

VOB Teil C, DIN 18361  Verglasungsarbeiten

NEBENLEISTUNGEN

Leistungen im vorstehenden Text, die im
Leistungsverzeichnis nicht besonders erwähnt sind, aber
zur Fertigstellung unumgänglich notwendig sind, gelten
als Nebenleistungen und werden nicht vergütet.

ZUSÄTZLICHE TECHNISCHE VORSCHRIFTEN  (ZTV)

Die Arbeiten werden an bewohnten Häusern ausgeführt,
das bedingt mehrere Teilabschnitte der Ausführung,
z. B. Fertigstellung hausweise.

Bodenflächen und angrenzende Bauteile im Bereich der
auszuführenden Arbeiten sind durch Folien, evtl.
Schaltafeln o. ä. zu schützen.

Für Angebot, Lieferung, Ausführung und Abrechnung
gelten neben dem Leistungsverzeichnis:
- die neuesten DIN-Normen,
- VDE- und VDI-Richtlinien,
- die Vorschriften der zuständigen Behörden (z .B.
Bauaufsicht, Gewerbeaufsicht, Brandverhütung, TÜV),
- Berufsgenossenschaften und Versorgungsbetriebe,
- die Bestimmungen der Gerüstbauordnung.

Baustoffe und Bauteile dürfen nicht in Treppenhäusern
und auf Verkehrsflächen gelagert werden.

In den Einheitspreisen sind enthalten:
--------------------------------------------------
Die Schuttabfuhr einschl. Kippgebühr in allen
Positionen.

Die rechtzeitige Benachrichtigung der Wohnungsinhaber
über den beabsichtigten Beginn der Arbeiten.

Die Verpflichtung des Arbeitnehmers, andere
Gebäudeschäden, die bei Ausführung seiner Leistung
bekannt werden, unverzüglich dem zuständigen Bauführer
bzw. Bestandsverwalter zu melden.

Sämtliche Lieferungen und Leistungen, die zur
sachgemäßen Herstellung der Arbeiten erforderlich sind,
wie z. B. Fahrt- u. Transportkosten, Standgebühren und
dergleichen.

Erforderliche Gerüste bis zu einer Höhe der
Arbeitsbühne von 2,00 m über Flur und Schutzgerüste
gemäß den Unfallverhütungs-Vorschriften, soweit kein
Arbeitsgerüst bauseits gestellt wird.

Die Mitbenutzung der Gerüste ist allen mit
Reparaturarbeiten beschäftigten Firmen kostenlos zu
gestatten.

Tägliches Säubern der Arbeitsstelle bei Arbeitsschluss.
Bauschutt darf grundsätzlich nicht im Gebäude gelagert
werden.

### Bereich 1 Schlosserarbeiten

#### Abschnitt 1.1 Text nicht vorhanden !

**1.1.10 Vordach aus Glas mit Edelstahlbefestigungen**
Vordach liefern und montieren.

Vordach bestehend aus einer rechteckigen
VSG-Glasscheibe aus TVG 1300 mm x 850 mm x 12,76 mm
Klarglas. Edelstahl-Rundrohr. Befestigungsmittel
geeignet für die vorhandene Wärmedämmung. Die Anzahl
und Dimensionierung der Befestigungselemente muss vorab
nachgewiesen werden und obliegt dem AN.
Wandanschluss.
Menge: 3,000 St

**1.1.20 Hausnummern**
Edelstahl Hausnummer Thorwa - Avant Garde Modern. Höhe
160 mm liefern und in vorhadene Wärmedämmung montieren.
Menge: 9,000 St

**1.1.30 Covivio Beschilderung anbringen**
"Covivio" Schilder montieren (lieferung erfolgt
bauseits)
Menge: 2,000 St

### Bereich 2 Lohnarbeiteben

#### Abschnitt 2.1 Text nicht vorhanden !

**2.1.10 Facharbeiter**
Ausführung von Lohnarbeiten zum besonderen Nachweis,
nur auf Anordnung der örtlichen Bauleitung, für einen
Facharbeiter.
Menge: 7,000 Std

**2.1.20 Helfer**
Wie vor, jedoch für einen Helfer.
Menge: 7,000 Std
